# Commutador encastat

- Propietat de l'arxiu: CYPE INGENIEROS, S.A.
- Format: FIEBDC-3/2002
- Divisa: EUR
- Costos indirectes: 3.00 %
- IVA: 21.00 %

## I Instal·lacions

### IE Elèctriques

#### IEM Mecanismes

**IEM030** U Commutador encastat.
Commutador, d'intensitat assignada 10 A, tensió assignada 250 V, sèrie Sky Niessen "NIESSEN" format per mecanisme per a commutador, referència 8102, tecla per a interruptor/commutador, de material termoplàstic, color blanc, sèrie Sky Niessen, referència 8501 BL i marc embellidor per a un element, de material termoplàstic, color blanc, sèrie Sky Niessen, referència 8571.1 BL. Instal·lació encastada.
Criteri de valoració econòmica: El preu no inclou la caixa per a mecanisme encastat.
Inclou: Muntatge, connexionat i comprovació del seu correcte funcionament.
Criteri d'amidament de projecte: Nombre d'unitats previstes, segons documentació gràfica de Projecte.
Criteri de mesura d'obra: Es mesurarà el nombre d'unitats realment executades segons especificacions de Projecte.

| Codi | Ut | Descripció | Rendiment | Preu | Import |
|---|---|---|---|---|---|
| mt33nie030a | U | Mecanisme per a commutador, referència 8102 "NIESSEN", intensitat assignada 10 A, tensió assignada 250 V, grau de protecció IP20, per a encastar. (material) | 1.000 | 8.10 | 8.10 |
| mt33nie211ab | U | Tecla per a interruptor/commutador, de material termoplàstic, color blanc, sèrie Sky Niessen, referència 8501 BL "NIESSEN". (material) | 1.000 | 4.41 | 4.41 |
| mt33nie201zan1 | U | Marc embellidor per a un element, de material termoplàstic, color blanc, sèrie Sky Niessen, referència 8571.1 BL "NIESSEN". (material) | 1.000 | 3.63 | 3.63 |
| mo003 | h | Oficial 1ª electricista. (mà d'obra) | 0.228 | 30.63 | 6.98 |
| % | % | Costos directes complementaris | 2 % | 23.12 | 0.46 |
|  |  | Costos directes |  |  | 23.58 |
