# Base de presa de corrent encastada

- Propietat de l'arxiu: CYPE Ingenieros S.A.
- Format: FIEBDC-3/2016
- Programa: Generador de preus de la construcció. CYPE Ingenieros, S.A.
- Data: 04/06/2025
- Divisa: EUR
- Costos indirectes: 3 %
- IVA: 21 %

## I Instal·lacions

### IE Elèctriques

#### IEM Mecanismes

**IEM060** U Base de presa de corrent encastada.
Base de presa de corrent, bipolar amb contacte de terra (2P+T), tipus Schuko, d'intensitat assignada 16 A, tensió assignada 250 V, sèrie Sky Niessen "NIESSEN" formada per mecanisme per a base de presa de corrent amb contacte de terra (2P+T), tipus Schuko, amb obturador per a protecció infantil, referència 8188, tapa per a base de presa de corrent amb contacte de terra (2P+T), tipus Schuko, de material termoplàstic, color blanc, sèrie Sky Niessen, referència 8588 BL i marc embellidor per a un element, de material termoplàstic, color blanc, sèrie Sky Niessen, referència 8571.1 BL. Instal·lació encastada.
Criteri de valoració econòmica: El preu no inclou la caixa per a mecanisme encastat.
Inclou: Muntatge, connexionat i comprovació del seu correcte funcionament.
Criteri d'amidament de projecte: Nombre d'unitats previstes, segons documentació gràfica de Projecte.
Criteri de mesura d'obra: Es mesurarà el nombre d'unitats realment executades segons especificacions de Projecte.

| Codi | Ut | Descripció | Rendiment | Preu | Import |
|---|---|---|---|---|---|
| mt33nie070a | U | Mecanisme per a base de presa de corrent amb contacte de terra (2P+T), tipus Schuko, amb obturador per a protecció infantil, referència 8188 "NIESSEN", intensitat assignada 16 A, tensió assignada 250 V, grau de protecció IP20, per a encastar. (material) | 1 | 6.18 | 6.180 |
| mt33nie271aab | U | Tapa per a base de presa de corrent amb contacte de terra (2P+T), tipus Schuko, de material termoplàstic, color blanc, sèrie Sky Niessen, referència 8588 BL "NIESSEN". (material) | 1 | 5.06 | 5.060 |
| mt33nie201zan1 | U | Marc embellidor per a un element, de material termoplàstic, color blanc, sèrie Sky Niessen, referència 8571.1 BL "NIESSEN". (material) | 1 | 3.63 | 3.630 |
| mo003 | h | Oficial 1ª electricista. (mà d'obra) | 0.228 | 30.63 | 6.984 |
| % | % | Costos directes complementaris | 2 % | 21.854 | 0.437 |
|  |  | Costos directes |  |  | 22.291 |

## Recursos

**mt33nie070a** U Mecanisme per a base de presa de corrent amb contacte de terra (2P+T)
Dades tècniques: Cost energètic 4.218 MJ; Emissió de CO2 0.253 kg
Residus:
- embalatge: re150101 Envasos de paper i cartró. (component de residu); rendiment 0.056 kg; Codi LER 15 01 01; Massa de l'element 1 kg; Volum 0.001333 m3
- embalatge: re170203 Plàstic. (component de residu); rendiment 0.005 kg; Codi LER 17 02 03; Massa de l'element 1 kg; Volum 0.001667 m3

**mt33nie201zan1** U Marc embellidor per a un element
Dades tècniques: Cost energètic 3.019 MJ; Emissió de CO2 0.175 kg
Residus:
- embalatge: re150101 Envasos de paper i cartró; rendiment 0.03 kg
