# Base de presa d'usuari de senyals de radiodifusió sonora i televisió, encastada

- Propietat de l'arxiu: CYPE Ingenieros S.A.
- Format: FIEBDC-3/2016
- Programa: Generador de preus de la construcció. CYPE Ingenieros, S.A.
- Data: 24/01/2025
- Divisa: EUR
- Costos indirectes: 3 %
- IVA: 21 %

## I Instal·lacions

### IE Elèctriques

#### IEM Mecanismes

**IEM110** U Base de presa d'usuari de senyals de radiodifusió sonora i televisió, encastada.
Presa de derivació de TV-R, sense filtre, sèrie Sky Niessen "NIESSEN" formada per mecanisme per a presa de derivació de TV-R, sense filtre, referència 8150, tapa per a presa de TV-R, de material termoplàstic, color blanc, sèrie Sky Niessen, referència 8550 BL i marc embellidor per a un element, de material termoplàstic, color blanc, sèrie Sky Niessen, referència 8571.1 BL. Instal·lació encastada.
Criteri de valoració econòmica: El preu no inclou la caixa per a mecanisme encastat.
Inclou: Muntatge, connexionat i comprovació del seu correcte funcionament.
Criteri d'amidament de projecte: Nombre d'unitats previstes, segons documentació gràfica de Projecte.
Criteri de mesura d'obra: Es mesurarà el nombre d'unitats realment executades segons especificacions de Projecte.

| Codi | Ut | Descripció | Rendiment | Preu | Import |
|---|---|---|---|---|---|
| mt40nie090a | U | Mecanisme per a presa de derivació de TV-R, sense filtre, referència 8150 "NIESSEN", per a banda de freqüències 10-862 MHz, atenuació 10 dB, grau de protecció IP20, per a encastar. (material) | 1 | 14.09 | 14.090 |
| mt40nie291ab | U | Tapa per a presa de TV-R, de material termoplàstic, color blanc, sèrie Sky Niessen, referència 8550 BL "NIESSEN", grau de protecció IP20. (material) | 1 | 4.98 | 4.980 |
| mt33nie201zan1 | U | Marc embellidor per a un element, de material termoplàstic, color blanc, sèrie Sky Niessen, referència 8571.1 BL "NIESSEN". (material) | 1 | 3.63 | 3.630 |
| mo003 | h | Oficial 1ª electricista. (mà d'obra) | 0.252 | 30.63 | 7.719 |
| % | % | Costos directes complementaris | 2 % | 30.419 | 0.608 |
|  |  | Costos directes |  |  | 31.027 |

## Recursos

**mt40nie090a** U Mecanisme per a presa de derivació de TV-R
Dades tècniques: Cost energètic 6.703 MJ; Emissió de CO2 0.360 kg
Residus:
- embalatge: re150101 Envasos de paper i cartró. (component de residu); rendiment 0.032 kg; Codi LER 15 01 01; Massa de l'element 1 kg; Volum 0.001333 m3

**mt33nie201zan1** U Marc embellidor per a un element
Dades tècniques: Cost energètic 3.019 MJ; Emissió de CO2 0.175 kg
Residus:
- embalatge: re150101 Envasos de paper i cartró; rendiment 0.03 kg
