# Caixa per a mecanisme, encastada

- Propietat de l'arxiu: CYPE INGENIEROS, S.A.
- Format: FIEBDC-3/2002
- Divisa: EUR
- Costos indirectes: 3.00 %
- IVA: 21.00 %

## I Instal·lacions

### IE Elèctriques

#### IEM Mecanismes

**IEM010** U Caixa per a mecanisme, encastada.
Caixa universal per a un element de dos mòduls o per a 2 elements d'un mòdul, de plàstic lliure de halògens, color negre, "NIESSEN", amb grau de protecció IP20. Instal·lació encastada.
Criteri de valoració econòmica: El preu no inclou les ajudes de paleta.
Inclou: Replanteig. Muntatge. Col·locació.
Criteri d'amidament de projecte: Nombre d'unitats previstes, segons documentació gràfica de Projecte.
Criteri de mesura d'obra: Es mesurarà el nombre d'unitats realment executades segons especificacions de Projecte.

| Codi | Ut | Descripció | Rendiment | Preu | Import |
|---|---|---|---|---|---|
| mt33nie002a | U | Caixa universal per a un element de dos mòduls o per a 2 elements d'un mòdul, de plàstic lliure de halògens, color negre, "NIESSEN", amb grau de protecció IP20, per a encastar, inclús cargols de fixació del mecanisme. (material) | 1.000 | 0.65 | 0.65 |
| mo003 | h | Oficial 1ª electricista. (mà d'obra) | 0.064 | 30.63 | 1.96 |
| % | % | Costos directes complementaris | 2 % | 2.61 | 0.05 |
|  |  | Costos directes |  |  | 2.66 |
