# Base de presa de corrent encastada

- Propietat de l'arxiu: CYPE INGENIEROS, S.A.
- Format: FIEBDC-3/2002
- Divisa: EUR
- Costos indirectes: 3.00 %
- IVA: 21.00 %

## I Instal·lacions

### IE Elèctriques

#### IEM Mecanismes

**IEM060** U Base de presa de corrent encastada.
Base de presa de corrent, bipolar amb contacte de terra (2P+T), tipus Schuko, d'intensitat assignada 16 A, tensió assignada 250 V, sèrie Sky Niessen "NIESSEN" formada per mecanisme per a base de presa de corrent amb contacte de terra (2P+T), tipus Schuko, amb obturador per a protecció infantil, referència 8188, tapa per a base de presa de corrent amb contacte de terra (2P+T), tipus Schuko, de material termoplàstic, color blanc, sèrie Sky Niessen, referència 8588 BL i marc embellidor per a un element, de material termoplàstic, color blanc, sèrie Sky Niessen, referència 8571.1 BL. Instal·lació encastada.
Criteri de valoració econòmica: El preu no inclou la caixa per a mecanisme encastat.
Inclou: Muntatge, connexionat i comprovació del seu correcte funcionament.
Criteri d'amidament de projecte: Nombre d'unitats previstes, segons documentació gràfica de Projecte.
Criteri de mesura d'obra: Es mesurarà el nombre d'unitats realment executades segons especificacions de Projecte.

| Codi | Ut | Descripció | Rendiment | Preu | Import |
|---|---|---|---|---|---|
| mt33nie070a | U | Mecanisme per a base de presa de corrent amb contacte de terra (2P+T), tipus Schuko, amb obturador per a protecció infantil, referència 8188 "NIESSEN", intensitat assignada 16 A, tensió assignada 250 V, grau de protecció IP20, per a encastar. (material) | 1.000 | 6.18 | 6.18 |
| mt33nie271aab | U | Tapa per a base de presa de corrent amb contacte de terra (2P+T), tipus Schuko, de material termoplàstic, color blanc, sèrie Sky Niessen, referència 8588 BL "NIESSEN". (material) | 1.000 | 5.06 | 5.06 |
| mt33nie201zan1 | U | Marc embellidor per a un element, de material termoplàstic, color blanc, sèrie Sky Niessen, referència 8571.1 BL "NIESSEN". (material) | 1.000 | 3.63 | 3.63 |
| mo003 | h | Oficial 1ª electricista. (mà d'obra) | 0.245 | 30.63 | 7.50 |
| % | % | Costos directes complementaris | 2 % | 22.37 | 0.45 |
|  |  | Costos directes |  |  | 22.82 |
