# Sortida de cables encastada

- Propietat de l'arxiu: CYPE INGENIEROS, S.A.
- Format: FIEBDC-3/2002
- Divisa: EUR
- Costos indirectes: 3.00 %
- IVA: 21.00 %

## I Instal·lacions

### IE Elèctriques

#### IEM Mecanismes

**IEM080** U Sortida de cables encastada.
Sortida de cables, sèrie Sky Niessen "NIESSEN" formada per mecanisme per a sortida de cables, referència 8107, tapa per a sortida de cables, de material termoplàstic, color blanc, sèrie Sky Niessen, referència 8507 BL i marc embellidor per a un element, de material termoplàstic, color blanc, sèrie Sky Niessen, referència 8571.1 BL. Instal·lació encastada.
Criteri de valoració econòmica: El preu no inclou la caixa per a mecanisme encastat.
Inclou: Muntatge, connexionat i comprovació del seu correcte funcionament.
Criteri d'amidament de projecte: Nombre d'unitats previstes, segons documentació gràfica de Projecte.
Criteri de mesura d'obra: Es mesurarà el nombre d'unitats realment executades segons especificacions de Projecte.

| Codi | Ut | Descripció | Rendiment | Preu | Import |
|---|---|---|---|---|---|
| mt33nie080a | U | Mecanisme per a sortida de cables, referència 8107 "NIESSEN", amb borns dobles per a 3 connexions independents i brida de subjecció, grau de protecció IP20, per a encastar. (material) | 1.000 | 8.42 | 8.42 |
| mt33nie281ab | U | Tapa per a sortida de cables, de material termoplàstic, color blanc, sèrie Sky Niessen, referència 8507 BL "NIESSEN", grau de protecció IP20. (material) | 1.000 | 5.38 | 5.38 |
| mt33nie201zan1 | U | Marc embellidor per a un element, de material termoplàstic, color blanc, sèrie Sky Niessen, referència 8571.1 BL "NIESSEN". (material) | 1.000 | 3.63 | 3.63 |
| mo003 | h | Oficial 1ª electricista. (mà d'obra) | 0.180 | 30.63 | 5.51 |
| % | % | Costos directes complementaris | 2 % | 22.94 | 0.46 |
|  |  | Costos directes |  |  | 23.40 |
