# Timbre encastat

- Propietat de l'arxiu: CYPE INGENIEROS, S.A.
- Format: FIEBDC-3/2002
- Divisa: EUR
- Costos indirectes: 3.00 %
- IVA: 21.00 %

## I Instal·lacions

### IE Elèctriques

#### IEM Mecanismes

**IEM093** U Timbre encastat.
Timbre amb 4 melodies, de tensió assignada 230 V, sèrie Sky Niessen "NIESSEN" format per mecanisme per a timbre amb 4 melodies, referència 8124.2, tapa amb perforacions, per a timbre, brunzidor i altaveu, de material termoplàstic, color blanc, sèrie Sky Niessen, referència 8529 BL i marc embellidor per a un element, de material termoplàstic, color blanc, sèrie Sky Niessen, referència 8571.1 BL. Instal·lació encastada.
Criteri de valoració econòmica: El preu no inclou la caixa per a mecanisme encastat.
Inclou: Muntatge, connexionat i comprovació del seu correcte funcionament.
Criteri d'amidament de projecte: Nombre d'unitats previstes, segons documentació gràfica de Projecte.
Criteri de mesura d'obra: Es mesurarà el nombre d'unitats realment executades segons especificacions de Projecte.

| Codi | Ut | Descripció | Rendiment | Preu | Import |
|---|---|---|---|---|---|
| mt33nie092d | U | Mecanisme per a timbre amb 4 melodies, referència 8124.2 "NIESSEN", tensió assignada 230 V, nivell sonor 72 dB, grau de protecció IP20, per a encastar. (material) | 1.000 | 55.69 | 55.69 |
| mt33nie291ab | U | Tapa amb perforacions, per a timbre, brunzidor i altaveu, de material termoplàstic, color blanc, sèrie Sky Niessen, referència 8529 BL "NIESSEN", grau de protecció IP20. (material) | 1.000 | 5.70 | 5.70 |
| mt33nie201zan1 | U | Marc embellidor per a un element, de material termoplàstic, color blanc, sèrie Sky Niessen, referència 8571.1 BL "NIESSEN". (material) | 1.000 | 3.63 | 3.63 |
| mo003 | h | Oficial 1ª electricista. (mà d'obra) | 0.245 | 30.63 | 7.50 |
| % | % | Costos directes complementaris | 2 % | 72.52 | 1.45 |
|  |  | Costos directes |  |  | 73.97 |
