# Presa d'àudio, vídeo, veu i dades, encastada

- Propietat de l'arxiu: CYPE INGENIEROS, S.A.
- Format: FIEBDC-3/2002
- Divisa: EUR
- Costos indirectes: 3.00 %
- IVA: 21.00 %

## I Instal·lacions

### IE Elèctriques

#### IEM Mecanismes

**IEM115** U Presa d'àudio, vídeo, veu i dades, encastada.
Presa simple RJ-12, sèrie Sky Niessen "NIESSEN" formada per mecanisme per a presa simple amb connector femella tipus RJ-12 amb 6 contactes, referència 8117, tapa per a presa de telèfon i informàtica, de material termoplàstic, color blanc, sèrie Sky Niessen, referència 8517 BL i marc embellidor per a un element, de material termoplàstic, color blanc, sèrie Sky Niessen, referència 8571.1 BL. Instal·lació encastada.
Criteri de valoració econòmica: El preu no inclou la caixa per a mecanisme encastat.
Inclou: Muntatge, connexionat i comprovació del seu correcte funcionament.
Criteri d'amidament de projecte: Nombre d'unitats previstes, segons documentació gràfica de Projecte.
Criteri de mesura d'obra: Es mesurarà el nombre d'unitats realment executades segons especificacions de Projecte.

| Codi | Ut | Descripció | Rendiment | Preu | Import |
|---|---|---|---|---|---|
| mt40nie080a | U | Mecanisme per a presa simple amb connector femella tipus RJ-12 amb 6 contactes, referència 8117 "NIESSEN", grau de protecció IP20, per a encastar. (material) | 1.000 | 12.84 | 12.84 |
| mt40nie281ab | U | Tapa per a presa de telèfon i informàtica, de material termoplàstic, color blanc, sèrie Sky Niessen, referència 8517 BL "NIESSEN", grau de protecció IP20. (material) | 1.000 | 5.14 | 5.14 |
| mt33nie201zan1 | U | Marc embellidor per a un element, de material termoplàstic, color blanc, sèrie Sky Niessen, referència 8571.1 BL "NIESSEN". (material) | 1.000 | 3.63 | 3.63 |
| mo003 | h | Oficial 1ª electricista. (mà d'obra) | 0.283 | 30.63 | 8.67 |
| % | % | Costos directes complementaris | 2 % | 30.28 | 0.61 |
|  |  | Costos directes |  |  | 30.89 |
