# Tapa cega encastada

- Propietat de l'arxiu: CYPE INGENIEROS, S.A.
- Format: FIEBDC-3/2002
- Divisa: EUR
- Costos indirectes: 3.00 %
- IVA: 21.00 %

## I Instal·lacions

### IE Elèctriques

#### IEM Mecanismes

**IEM130** U Tapa cega encastada.
Tapa cega, sèrie Sky Niessen "NIESSEN" formada per tapa cega, de material termoplàstic, color blanc, amb bastidor, sèrie Sky Niessen, referència 8500 BL i marc embellidor per a un element, de material termoplàstic, color blanc, sèrie Sky Niessen, referència 8571.1 BL. Instal·lació encastada.
Criteri de valoració econòmica: El preu no inclou la caixa per a mecanisme encastat.
Inclou: Muntatge.
Criteri d'amidament de projecte: Nombre d'unitats previstes, segons documentació gràfica de Projecte.
Criteri de mesura d'obra: Es mesurarà el nombre d'unitats realment executades segons especificacions de Projecte.

| Codi | Ut | Descripció | Rendiment | Preu | Import |
|---|---|---|---|---|---|
| mt33nie288ab | U | Tapa cega, de material termoplàstic, color blanc, amb bastidor, sèrie Sky Niessen, referència 8500 BL "NIESSEN", grau de protecció IP20, per a encastar. (material) | 1.000 | 8.53 | 8.53 |
| mt33nie201zan1 | U | Marc embellidor per a un element, de material termoplàstic, color blanc, sèrie Sky Niessen, referència 8571.1 BL "NIESSEN". (material) | 1.000 | 3.63 | 3.63 |
| mo003 | h | Oficial 1ª electricista. (mà d'obra) | 0.103 | 30.63 | 3.15 |
| % | % | Costos directes complementaris | 2 % | 15.31 | 0.31 |
|  |  | Costos directes |  |  | 15.62 |
