# Regulador electrònic de tensió, encastat

- Propietat de l'arxiu: CYPE Ingenieros S.A.
- Format: FIEBDC-3/2016
- Programa: Generador de preus de la construcció. CYPE Ingenieros, S.A.
- Data: 24/01/2025
- Divisa: EUR
- Costos indirectes: 3 %
- IVA: 21 %

## I Instal·lacions

### IE Elèctriques

#### IEM Mecanismes

**IEM100** U Regulador electrònic de tensió, encastat.
Regulador electrònic amb comandament rotatiu, sèrie Sky Niessen "NIESSEN" format per mecanisme per a regulador electrònic de LED amb accionament per comandament rotatiu, referència 8160.6, tapa amb comandament rotatiu per a regulador electrònic de LED amb accionament per comandament rotatiu, de material termoplàstic, color blanc, sèrie Sky Niessen, referència 8560.2 BL i marc embellidor per a un element, de material termoplàstic, color blanc, sèrie Sky Niessen, referència 8571.1 BL. Instal·lació encastada.
Criteri de valoració econòmica: El preu no inclou la caixa per a mecanisme encastat.
Inclou: Muntatge, connexionat i comprovació del seu correcte funcionament.
Criteri d'amidament de projecte: Nombre d'unitats previstes, segons documentació gràfica de Projecte.
Criteri de mesura d'obra: Es mesurarà el nombre d'unitats realment executades segons especificacions de Projecte.

| Codi | Ut | Descripció | Rendiment | Preu | Import |
|---|---|---|---|---|---|
| mt33nie100a | U | Mecanisme per a regulador electrònic de LED amb accionament per comandament rotatiu, referència 8160,6 "NIESSEN", tensió assignada 230 V, de 2 a 400 W de potencia total instal·lada, grau de protecció IP20, per a encastar. (material) | 1 | 96.31 | 96.310 |
| mt33nie301ab | U | Tapa amb comandament rotatiu per a regulador electrònic de LED amb accionament per comandament rotatiu, de material termoplàstic, color blanc, sèrie Sky Niessen, referència 8560.2 BL "NIESSEN", grau de protecció IP20. (material) | 1 | 16.65 | 16.650 |
| mt33nie201zan1 | U | Marc embellidor per a un element, de material termoplàstic, color blanc, sèrie Sky Niessen, referència 8571.1 BL "NIESSEN". (material) | 1 | 3.63 | 3.630 |
| mo003 | h | Oficial 1ª electricista. (mà d'obra) | 0.245 | 30.63 | 7.504 |
| % | % | Costos directes complementaris | 2 % | 124.094 | 2.482 |
|  |  | Costos directes |  |  | 126.576 |

## Recursos

**mt33nie201zan1** U Marc embellidor per a un element
Dades tècniques: Cost energètic 3.019 MJ; Emissió de CO2 0.175 kg
Residus:
- embalatge: re150101 Envasos de paper i cartró. (component de residu); rendiment 0.03 kg; Codi LER 15 01 01; Massa de l'element 1 kg; Volum 0.001333 m3
